# Grupo de presión doméstico

- Propiedad del archivo: CYPE INGENIEROS, S.A.
- Formato: FIEBDC-3/2002
- Divisa: EUR
- Costes indirectos: 3.00 %
- IVA: 21.00 %

## I Instalaciones

### IF Fontanería

#### IFD Depósitos/grupos de presión

**IFD005** Ud Grupo de presión doméstico.
Grupo de presión de dos bombas para suministro de agua en aplicaciones domésticas y comerciales, modelo 99219420 CMBE Twin 3-62 "GRUNDFOS", con control electrónico de velocidad para mantenimiento de la presión constante y control de funcionamiento de una o de las dos bombas y de la alternancia entre ellas, interruptor de presión para protección contra marcha en seco, cuerpos de acero inoxidable, altura máxima de aspiración 1 m, conexión de aspiración Rp 1", conexión de descarga Rp 1", presión máxima 10 bar, apta para temperaturas desde 0 hasta 60°C, dos motores de alimentación monofásica, con convertidores de frecuencia de alta eficiencia, de 1,1 kW cada uno, eficiencia energética clase IE5, protección IP55, aislamiento clase F y protección térmica, dos cables de alimentación de 1,5 m, con enchufe Schuko, y dos depósitos de membrana de 4 l cada uno. Incluso tubos entre los distintos elementos y accesorios. Totalmente montado, conexionado y puesto en marcha por la empresa instaladora para la comprobación de su correcto funcionamiento. Sin incluir la instalación eléctrica.
Incluye: Replanteo. Colocación y fijación del grupo de presión. Colocación y fijación de tuberías y accesorios. Conexionado. Puesta en marcha.
Criterio de medición de proyecto: Número de unidades previstas, según documentación gráfica de Proyecto.
Criterio de medición de obra: Se medirá el número de unidades realmente ejecutadas según especificaciones de Proyecto.

| Código | Ud | Descripción | Rendimiento | Precio | Importe |
|---|---|---|---|---|---|
| mt37gru450bd | Ud | Grupo de presión de dos bombas para suministro de agua en aplicaciones domésticas y comerciales, modelo 99219420 CMBE Twin 3-62 "GRUNDFOS", con control electrónico de velocidad para mantenimiento de la presión constante y control de funcionamiento de una o de las dos bombas y de la alternancia entre ellas, interruptor de presión para protección contra marcha en seco, cuerpos de acero inoxidable, altura máxima de aspiración 1 m, conexión de aspiración Rp 1", conexión de descarga Rp 1", presión máxima 10 bar, apta para temperaturas desde 0 hasta 60°C, dos motores de alimentación monofásica, con convertidores de frecuencia de alta eficiencia, de 1,1 kW cada uno, eficiencia energética clase IE5, protección IP55, aislamiento clase F y protección térmica, dos cables de alimentación de 1,5 m, con enchufe Schuko, y dos depósitos de membrana de 4 l cada uno. (material) | 1.000 | 5832.00 | 5832.00 |
| mt37sve010d | Ud | Válvula de esfera de latón niquelado para roscar de 1". (material) | 4.000 | 12.15 | 48.60 |
| mt37svr010c | Ud | Válvula de retención de latón para roscar de 1". (material) | 2.000 | 8.08 | 16.16 |
| mt37www050c | Ud | Manguito antivibración, de goma, con rosca de 1", para una presión máxima de trabajo de 10 bar. (material) | 2.000 | 24.69 | 49.38 |
| mt37www010 | Ud | Material auxiliar para instalaciones de fontanería. (material) | 1.000 | 1.40 | 1.40 |
| mt37gru601b | Ud | Puesta en marcha del grupo de presión, "GRUNDFOS". (material) | 1.000 | 193.00 | 193.00 |
| mo008 | h | Oficial 1ª fontanero. (mano de obra) | 4.881 | 22.00 | 107.38 |
| mo107 | h | Ayudante fontanero. (mano de obra) | 2.440 | 20.30 | 49.53 |
| % | % | Costes directos complementarios | 4 % | 6297.45 | 251.90 |
|  |  | Costes directos |  |  | 6549.35 |
