# Sistema de elevación doméstico

- Propiedad del archivo: CYPE Ingenieros S.A.
- Formato: FIEBDC-3/2016
- Programa: Generador de precios de la construcción. CYPE Ingenieros, S.A.
- Fecha: 08/03/2023
- Divisa: EUR
- Costes indirectos: 3 %
- IVA: 21 %

## I Instalaciones

### IS Evacuación de aguas

#### ISA Sistemas de elevación

**ISA010** Ud Sistema de elevación doméstico.
Estación elevadora para el bombeo de aguas residuales domésticas, para inodoro y lavabo, modelo 97775314 SOLOLIFT2 WC-1 "GRUNDFOS", motor de 0,62 kW de potencia con alimentación monofásica a 230 V, aislamiento clase F y protección IP44, caudal máximo 149 l/min, altura máxima de elevación 8,5 m, presión sonora < 70 dBA, bomba con triturador, cable de 1,2 m con enchufe Schuko, válvula antirretorno, conexión de aspiración para inodoro de DN 100 mm, conexión de aspiración con adaptador para tubo de DN 32/36/40 mm, conexión de descarga con adaptador para tubo de impulsión de DN 22/25/28/32/36/40 mm y 2 pies de apoyo para instalación en el suelo. Incluso accesorios, uniones y piezas especiales para la instalación de la electrobomba.
Incluye: Replanteo del recorrido de la tubería y de la situación del sistema de elevación. Colocación del sistema de elevación. Formación de agujeros o utilización de los ya existentes para el conexionado de tubos. Empalme y rejuntado de los colectores a la arqueta o a las entradas y salidas ya existentes. Montaje, conexionado y comprobación de su correcto funcionamiento.
Criterio de medición de proyecto: Número de unidades previstas, según documentación gráfica de Proyecto.
Criterio de medición de obra: Se medirá el número de unidades realmente ejecutadas según especificaciones de Proyecto.

| Código | Ud | Descripción | Rendimiento | Precio | Importe |
|---|---|---|---|---|---|
| mt36ebg010a | Ud | Estación elevadora para el bombeo de aguas residuales domésticas, para inodoro y lavabo, modelo 97775314 SOLOLIFT2 WC-1 "GRUNDFOS", motor de 0,62 kW de potencia con alimentación monofásica a 230 V, aislamiento clase F y protección IP44, caudal máximo 149 l/min, altura máxima de elevación 8,5 m, presión sonora < 70 dBA, bomba con triturador, cable de 1,2 m con enchufe Schuko, válvula antirretorno, conexión de aspiración para inodoro de DN 100 mm, conexión de aspiración con adaptador para tubo de DN 32/36/40 mm, conexión de descarga con adaptador para tubo de impulsión de DN 22/25/28/32/36/40 mm y 2 pies de apoyo para instalación en el suelo. (material) | 1 | 537 | 537.000 |
| mt37sve010e | Ud | Válvula de esfera de latón niquelado para roscar de 1 1/4". (material) | 1 | 16.78 | 16.780 |
| mt36bom050A | m | Conducto de impulsión de aguas residuales realizado con tubo de PVC para presión de 12,5 atm, de 32 mm de diámetro, con extremo abocardado, según UNE-EN 1452. (material) | 2 | 1.75 | 3.500 |
| mt36bom051A | Ud | Repercusión, por m de tubería, de accesorios, uniones y piezas especiales para tubo de PVC para presión de 12,5 atm, de 32 mm de diámetro. (material) | 2 | 0.52 | 1.040 |
| mo008 | h | Oficial 1ª fontanero. (mano de obra) | 0.543 | 22 | 11.946 |
| % | % | Costes directos complementarios | 2 % | 570.266 | 11.405 |
|  |  | Costes directos |  |  | 581.671 |

## Recursos

**mt36ebg010a** Ud Estación elevadora para el bombeo de aguas residuales domésticas
Datos técnicos: Coste energético 369.213 MJ; Emisión de CO2 22.375 kg
Residuos:
- embalaje: re150101 Envases de papel y cartón. (componente de residuo); rendimiento 1.58 kg; Código LER 15 01 01; Masa del elemento 1 kg; Volumen 0.001333 m3

**mt37sve010e** Ud Válvula de esfera de latón niquelado para roscar de 1 1/4"
Datos técnicos: Coste energético 1282.649 MJ; Emisión de CO2 86.201 kg
Residuos:
- embalaje: re150101 Envases de papel y cartón; rendimiento 0.072 kg
